# Außenanlage
Angebotsaufforderung (GAEB 90, DA83)
Währung: EUR

## Außenanlage
Datum: 17.01.25

*Hinweis*
BAUVORHABEN

Essen, Holunderweg 1 / Alfredstr. 309+311

Beginn:  14.KW 2025
Fertigstellung:  21.KW 2025

3 Häuser
Holunderweg 1  7 Geschosse  2 Spänner  13
Mieteinheiten
Alffredstr. 309  2 Geschosse  2 Spänner  4
Mieteinheiten
Alffredstr. 311  2 Geschosse  1 Spänner  2
Mieteinheiten

Die Arbeiten finden in einem Bauabschnitt statt.

Durchzuführende Arbeiten gesamt:

- Gerüstbau
- Wärmedämmfassade
- Kellerdeckendämmung
- Satteldacherneuerung Alfredstr. 309+311
- Flachdacherneuerung inkl. Terrassenumlauf Umlauf im
6.OG
- Fenstererneuerung
- Erneuerung WE-Türen im Treppenhaus
- Erneuerung der Haustür Holunderweg 1
- Einbau T30-Türen in Keller und Dachgeschoss
Alfredstr. 309+311
- Abbruch der vorhandenen Balkonanlagen
- Errichtung von Vorsatzbalkonen
- Zählerzentralisierung
- Einbau Videosprechanlage
- Vordachmontage
- Treppenhausanstrich inkl. Keller
- Umgestaltung Außenanlagen

Die Arbeiten diverser Gewerke werden entsprechend vor
oder nach der Gesrüststellung durchgeführt

Zusätzliche Technische Vorschriften  (ZTV)
==================================

1. Algemeines

Für Angebot, Lieferung, Ausführung und Abrechnung
gelten neben dem Leistungs- verzeichnis:
die neusten DIN-Normen, VDE- und VDI-Richtlinien
die Vorschriften der zuständigen Behörden (z.B.
Bauaufsicht, Gewerbeaufsicht, Brandverhütung,
TÜV),Bau-Berufsgenossenschaften und
Versorgungsbetriebe, die Bestimmungen der
Gerüstbauordnung

2. Ausführung

Die Arbeiten werden an bewohnten Häusern  ausgeführt,
das bedingt mehrere Teilabschnitte der Ausführung, z.B.
Fertigstellung hausweise.
Während der Ausführung hat der Auftragnehmer allen, an
der Sanierung tätigen Handwerkern genügend zeit für die
Fertigstellung anderer Arbeiten zu lassen.
Die Sicherung der Verkehrs-, Versorgungs- und
Entsorgungsanlagen im Bereich des Baugländes, sowie die
Durchführung der erforderlichen Maßnahmen der
verkehrspolizeilichen Sicherung übernimmt der
Auftragnehmer. Für Strassen- und
Bürgersteigabsperrungen sind die Genehmigungen vom
Auftragnehmer einzuholen.
Aufenthalts- und Lagerräume können vom AG nicht zur
Verfügung gestellt werden. Die Kosten hierfür sind in
die Einheitspreise des Angebotes einzurechnen.
Die Ausführung der Arbeiten erfolgt auf Gefahr des
Auftragnehmers. Während der Verarbeitung darf die
Temperatur der Luft, der zu verwendeten Materialien,
sowie des Untergrundes nicht unter + 5 ° C absinken.
Stehendes Wasser ist abzusaugen, der Untergrund ist
entsprechend zu trocknen. Eine gesonderte Vergütung
dieser Leistung findet nicht statt.
Baustoffe und Bauteile dürfen nicht in Treppen- häusern
und auf Verkehrsflächen gelagert werden.

3. In den Einheitspreisen sind enthalten:

die Schuttrabfuhr einschl. Kippgebühre in allen
Positionen
die rechtzeitige Benachrichtigung der Wohnungs- inhaber
über den beabsichtigten Beginn der Arbeiten
die Rückerstattung der Kosten für Wasser-und
Stromentnahme, falls vom Wohnungsinhaber gefordert.
die Verpflichtung des Aufragnehmers, andere
Gebäudeschäden, die bei Ausführung seiner Leistung
bekannt werden, unverzüglich  dem zuständigen Bauführer
bzw. Bestandsvserwalter zu melden
sämtliche Lieferungen und Leistungen, die zur
sachgemäßen Herstellung der Arbeiten erforderlich sind,
wie z.B. Fahrt- und Transportkosten, Stand- gebühren
und dergleichen
erforderliche Gerüste bis zu einer Höhe der Arbeitsbühne von 2,00 m über Flur und Schutzgerüste gemäß den
Unfallverhütungsvorschriften, soweit kein Arbeitsgerüst
bauseits gestellt wird, die Mitbenutzung der Gerüste
ist allen mit Reparatur- arbeiten beschäftigten Firmen
kostenlos zu gestatten.
Tägliches Säubern der Arbeitsstelle bei Arbeitsschluß
Bauschutt darf grundsätzlich nicht im Gebäude gelagert
werden.
das Schützen der Bodenflächen und angrenzenden Bauteile

Angaben zum Angebot
==================

Sachbearbeiter:
Bauleitung:  Herr Lindenberg Tel. 0208 - 97064 489
Gemeinsame Ortsbesichtigungen finden nicht statt.
Der Bieter hat sich selbst, vor Angebotsabgabe, an der
Baustelle hinreichend zu innformieren.
Bedenken  gegen die vorgesehene Ausführung sind vor
Angebotsabgabe geltend zu machen.

*Hinweis*
VORBEMERKUNGEN FÜR ERDARBEITEN UND STRASSENAUFBRUCH
------------------
Für die Zwischen- bzw. Endlagerung der ausgehobenen
Materialien (Straßenaufbruch und Bodenaushub) ist dem
AG die vertragliche Regelung mit dem jeweiligen
Grundstückseigentümer bzw. Eigentümer der AG Kippe
vorzulegen (Nachweis der Entsorgung). Bei
Inanspruchnahme von Fremdgelände ist nach Ende der
Baumaßnahme eine offizielle Abnahme nach
Wiederherstellung der Fläche in den Urzustand
nachzuweisen.

Abrechnung der Erdarbeiten
-----------------------------------------
Aushub und Verfüllung werden ohne Berücksichtigung von
Auflockerungsfaktoren abgerechnet.
Die Bodenklassen 6 und 7 werden ggf. als Zulage
vergütet.

Straßenaufbruch
------------------------
Die bestehenden Oberflächenbefestigungen sind, soweit
sie nicht von der Baugrube bzw. durch erforderliche
Wasserhaltungsmaßnahmen unmittelbar erfaßt werden
(lichte Baugrubenbreite zzgl. beiderseits höchstens je
50cm) soweit möglich im ursprünglichen Zustand zu
erhalten. Bordsteine, Rinnensteine, Randsteine, Platten
und bituminöse Gehwegbereiche, die durch den
Baustellenverkehr überfahren werden, sind durch
geeignete Maßnahmen zu sichern und zu schützen.

Verfüllen der Baugruben
------------------------------------
Für den eingebrachten und verdichteten Boden gelten die
Zusätzlichen Technischen Vorschriften als Richtlinien
für Erdarbeiten im Straßenbau (ZTVE-StB 94).
Das Bodenersatzmaterial und das Verfüllmaterial ist in
Schichten einzubringen, deren Dicken bei einer
Verdichtung mit Kleingeräten(z. B. AT 1000) 20 cm, bei
Verdichtung mit Großgeräten (z. B. AT 2000) 30 cm
nicht übersteigen darf. Im Bereich von
Entwässerungsleitungen ist die Anwendung maschineller
Verdichtung erst 50 cm über Rohrscheitel zulässig.
Die Lagerungsdichte des verfüllten und verdichteten
Bodens muß 100 % der einfachen Proctordichte betragen.
Den Nachweis, daß die vorgeschriebene Verdichtung
erzielt wurde, hat der AN zu führen. Alle Prüfungen
gehen zu Lasten des AN. Die Ergebnisse der
Verdichtungsnachweise sind schriftlich ausgewertet dem
AG einzureichen. Eingebauter Boden, der den
Anforderungen nicht entspricht, ist zu Lasten des AN
auszubauen und durch geeigneten Boden zu ersetzen.
Anstehende Aushubmaterialien können zur Verfüllung
wiederverwendet werden, wenn ihre Verdichtungsfähigkeit
den oben geschilderten Kriterien und Vorschriften
entspricht.

Für die Abrechnung der Baugruben gelten bei Guß- bzw.
Betonrohren folgende Abrechnungsbedingungen:
1.
Baugrubenbreite = Arbeitsraumbreiten gem. DIN EN 1610,
zzgl. Rohraußendurchmesser gem.  Herstellerangabe
sowie 2 x 10 cm für den Verbau (Mehrdicke ist
einzukalkulieren).
DN 300 = 1,05 m bei duktilen Gussrohren
DN 400 = 1,35 m bei duktilen Gussrohren
DN 500 = 1,45 m bei duktilen Gussrohren
DN 600 = 1,70 m bei Beton- und Stahlbetonrohren FBS
DN 700 = 1,80 m bei Beton- und Stahlbetonrohren FBS
DN 800 = 2,10 m bei Beton- und Stahlbetonrohren FBS
DN 900 = 2,25 m bei Beton- und Stahlbetonrohren FBS
DN 1000 = 2,35 m bei Beton- und Stahlbetonrohren FBS
DN 1100 = 2,50 m bei Beton- und Stahlbetonrohren FBS
DN 1400 = 3,05 m bei Beton- und Stahlbetonrohren FBS

2.
Ausschachtungstiefe = OK Gelände bis Rohrsohle
Mehrausschachtung für Rohrfuß bzw. Schachtfuß sind in
die Pos. einzurechnen.

3.
Verbautiefe = OK Gelände bis Rohrsohle
Mehrverbau für Rohrfuß bzw. Schachtfuß und 5 cm
Geländeüberstand sind in die jew. Pos. einzurechnen.

4.
Stabilisierungsschichtdicke (wenn erforderlich) = Gem.
Bodengutachten, mind. jedoch für Rohrdurchmesser:
DN 300 bis DN  400  d = 16 cm
DN 500 bis DN  700  d = 20 cm
DN 800 bis DN 1500  d = 30 cm

5.
Rohrauflager gem. Bodengutachten, jedoch mind. = 10 cm
+ 1/10 DN (cm) gem. EN 1610

VORBEMERKUNGEN ZUM VERBAU:
-----------------------------------------------------
Gem. den ZTV ist die Verbauart so zu wählen, daß im
Zusammenhang mit der gewählten Grundwasserab- senkung
eine trockene, geschlossene, standsichere Baugrube
gewährleistet ist. Darüber hinaus muß der Verbau
verformungsarm sein und so eingebracht werden, daß
Setzungsschäden an der außerhalb der
Baugrube liegenden Oberfläche (Straße, Gehweg) und
angrenzenden Gebäuden vermieden werden. Kosten für
evtl. notwendig werdende Aufwendungen zur
ordnungsgemäßen Wiederherstellung dieses Bereiches
gehen zu Lasten des AN bzw. sind die entsprechenden
Verbaupositionen einzurechnen.

Sofern nicht ein Normenverbau nach DIN 4124 verwendet
wird, hat der AN vor Beginn der Ausschachtungsarbeiten eine statische Berechnung des von ihm
gewählten Verbaus nach den zu erwartenden Belastungen
in ungünstiger Stellung aufzustellen und unaufgefordert
dem AG geprüft in zweifacher Ausfertigung einzureichen.
Die Kosten hierfür sind in die nachfolgenden Positionen
einzurechnen.

Die Abrechnung erfolgt für die beiderseits des
Rohrgrabens tatsächlich verkleidete Fläche und zwar für
alle Verbauarten (Holzbohlen, Kanaldielen, Spundwände,
Pfahlwände), von OK Gelände (nach Abtrag des
Mutterbodens) bis  Rohrsohle. Mehrverbau für 5 cm
Straßenüberstand, Rohrsohlendicke bzw. Rohrfuß,
Schachtsohlen, Rohrauflager und evtl. Bodenaustausch
unterhalb des Rohrauflagers ist in diese Pos. einzurechnen. Die Länge für die erforderlichen
Einspanntiefen wird nicht vergütet und ist in die
Einheitspreise einzurechnen. Der Mehraufwand im
Bereich@er Schachtbauwerke ist in die Position der
Schachtunterteile einzurechnen.

VORBEMERKUNGEN ZUR WASSERHALTUNG:
-------------------------------------------------------
------------
Zur Erkundung des Baugrundes und des Grundwasserstandes
wurden Aufschlußbohrungen und Ramm- sondierungen bis
unter die planmäßige Ausschachtungstiefe abgeteuft .
Die Auswertung der Bohrungen und die Empfehlungen für
die Bauausführung, insbesondere für
dieGrundwasserabsenkung sind im Baugrund- gutachten
beschrieben. Das Gutachten liegt den
Ausschreibungsunterlagen bei und wird
Vertragsbestandteil.

Eventuelle Grundwasserabsenkungsmaßnahmen sind im
Einklang mit dem gewählten Baugrubenverbau so
durchzuführen, daß angrenzende Gebäude nicht gefährdet
werden. Ggfls. sind wasserdichte Verbaue vorzusehen.
Grundsätzlich gilt, daß auch die fließgefährlichen und
wasserhaltigen Böden außerhalb und innerhalb der
Baugrube so zu entwässern und zu stabilisieren sind,
daß Boden der Klasse 2 nicht auftritt. Eine Vergütung
für diese Bodenklasse ist nicht vorgesehen.

Die Wahl der jeweiligen Vorflut bleibt dem AN
überlassen. Bei Einleitung in das Kanalnetz muß das
Wasser einwandfrei geklärt sein.
Verunreinigungen der in Betrieb bleibenden Kanäle, die
auf die Ableitung von Wasser mit starkem
Schwebstoffgehalt zurückzuführen sind, hat der AN auf
seine Kosten zu beseitigen.

VORBEMERKUNGEN ZUR ROHRVERLEGUNG:
-------------------------------------------------------
-------------
Ansätze für die Rohrbemessung:
-------------------------------------------
Die geprüfte statische Berechnung für alle Rohre gehört
zum Lieferumfang des AN und ist zwanzig Tage nach
Auftragserteilung unaufgefordert vorzulegen. Der
statische Nachweis ist gem. ABl 127, neueste Fassung
der ATV-Richtlinien zu führen. Der Bemessung sind,
soweit bei den entsprechenden Pos. nicht anders
festgelegt, folgende Angaben zugrunde zu legen:
Berechnungsgewicht des Bodens (ohne Auftrieb) Gamma f =
21 kN/m3

VORBEMERKUNGEN FÜR SCHACHTBAUWERKE:
-------------------------------------------------------
--------------
Der zur Herstellung der Schachtbauwerke erforderliche
Mehraufwand für die Erdarbeiten, Wasserhaltungs- und
Verbauarbeiten ist, soweit nicht besonders
ausgeschrieben, in die entsprechenden Positionen
einzurechnen. Die erforderliche Statik ist dem AG vom
AN geprüft zu übergeben.

Die Stahleinlagen für die Stahlbetonsohlen, -wände und
-decken sind nach der geprüften statischen Berechnung
herzustellen. Es darf nur sulfatbeständiger Zement
verwendet werden.

Der AN haftet für die vollkommene Dichtigkeit der
Schachtbauwerke gegen Grundwasserzufluss. Die
nachfolgenden Positionen beinhalten die Lieferung aller
Materialien und alle Nebenarbeiten. Für die Beton- und
Stahlbetonarbeiten gilt die DIN 1045.

In den Preis einzurechnen ist als Schalung für alle
Innen- bzw. Sichtflächen Schalung aus gleichbreiten,
gehobelten Brettern bzw. Schalungselementen, das
Entgraten und Beiarbeiten aller Betonflächen,
Vorsehen aller erforderlichen Aussparungen und deren
sorgfältiges Schließen nach dem Einbau der vorgesehenen
Bauteile.

Die Schalung soll nur mit Abstandshaltern und
Spannschlössern mit aufschraubbaren Kegelenden und
nicht mit durchgehenden Stahlstäben abgebunden werden.
Alle Schalungs- und Gerüstarbeiten sind in diese
Position einzurechnen.

Der Betonstahl wird nach besonderer Position vergütet.
Die Mindestüberdeckung der Stahleinlagen ist
einzuhalten.

Es wird nochmals ausdrücklich darauf hingewiesen, daß
nur Betone eingebaut werden dürfen, die die
vorgesehenen Sperrzusätze enthalten.

Allgemeines zu Beton- und Stahlbetonarbeiten:
Unter dem Begriff "Herstellen des Betons" versteht sich
die Lieferung, das Einbringen, Verdichten, Bearbeiten
und Nachbehandeln des Betons sowie das Vorhalten,
Aufstellen, Ausschalen bzw. Abbauen, Anstrich und
Abtransportieren von Schalung und aller erforderlichen
Geräte und Nebenleistungen. Dem AG ist jedes Betonieren
mind. 24 Stunden vor Baubeginn anzuzeigen. Der Beton
darf erst eingebracht werden, wenn die
Betonzusammensetzung abgestimmt, die Schalung lage- und
höhenmäßig überprüft und die Bewehrung abgenommen ist.
Die Mindestwanddicke aller Betonteile beträgt 15 cm.

VORBEMERKUNGEN FÜR FERTIGTEILSCHÄCHTE:
-------------------------------------------------------
-----------------
Es sind, soweit möglich, unbedingt Schachtunterteile
aus Betonfertigteilen einschl. der vorgefertigten
Bermen und Gerinne zu verwenden. Die Mindestwanddicke
der Betonfertigteile beträgt 15 cm. Die Bermen und
Sohlgerinne der Fertigteilschächte sind mit
Kanalklinkern auszukleiden.

VORBEMERKUNGEN ZUR STRASSENWIEDERHERSTELLUNG:
-------------------------------------------------------
-----------------
Die Straßenwiederherstellung (Bordstein- und
Rinnenregulierung und Aufbringen der Schwarzdecke) ist
abschnittsweise durchzuführen, d.h. nach erfolgter
Muffendichtigkeitsprüfung, Kamerauntersuchung und
Herstellung der Hausanschlüsse in mit dem AG
abzusprechenden Teilstücken, die sinnvollerweise den
Abschnitten entsprechen, die durch Seitenstraßen
begrenzt werden. Kosten für das mehrmalige Anrücken der
Schwarzkolonne sind einzurechnen.

A: Frostschutzmaßnahmen
---------------------------------------
Vor Einbau der Frostschutzschicht muß das Erdplanum
ebenflächig sein. Die Toleranz beträgt +/- 3 cm. Der
Tragfähigkeitswert des Erdplanums Ev2 muß mindestens 45
MN/m² betragen. Der Eignungsnachweis des
Frostschutzmaterials ist gemäß den Anforderungen der
ZTV-StB rechtzeitig vor Einbaubeginn beizubringen.
Der Tragfähigkeitswert der eingebauten
Frostschutzschicht Ev2 muß mindestens 100MN/m²
betragen. Das Planum der Frostschutzschicht darf von
der Sollhöhe nicht mehr als +/- 2 cm abweichen.

B: Tragschichten aus korngestuften Gemischen
-------------------------------------------------------
---------------
Der Eignungsnachweis des korngestuften Mineralgemisches
ist gemäß den Anforderungen der ZTVT-StB rechtzeitig
vor Einbaubeginn beizubringen. Die Ev2-Werte gemäß
ZTVT-StB müssen erreicht werden.

Tragschichtdicke:
15 cm: Ev2 mind. 150 MN/m²
20 cm: Ev2 mind. 180 MN/m²
25 cm: Ev2 mind. 180 MN/m²
Längs- und Querprofil des fertigen Unterbaus müssen mit
+/- 2 cm Genauigkeit auf Sollhöhe liegen.

C: Bituminöse Tragschichten
------------------------------------------
Die Einbauten (Schächte, Schieberkappen usw.) sind vor
Verschmutzung zu schützen. Verschmutze oder schadhafte
Anschlüsse sind senkrecht abzusetzen, zu reinigen und
mit einem Haftkleber anzustreichen.
Vorsprünge in den Längsnähten, die eine einwandfreie
Verdichtung verhindern, sind zu beseitigen. Nach
Absprache mit dem Auftraggeber kann unter Umständen ein
1- bzw. 2lagiger Einbau bei Einsatz einer
Gummiradwalze erfolgen. Der Einheitspreis ändert sich
dadurch nicht.
Gemäß ZTVT-StB 95 wird für die Ebenheit eine
Genauigkeit von +/- 1 cm gefordert.
Eignungsprüfungen: Der optimale Bindemittelgehalt ist
durch eine Eignungsprüfung nach dem Marshall-Verfahren
festzustellen. Die Marshall-Stabilität muß mindestens
300 kp betragen. Die Ergebnisse der Prüfung müssen
rechtzeitig vor Einbaubeginn vorliegen, damit u. U.
weitere Untersuchungen durchgeführt werden können.

D: Walzasphaltdecken:
----------------------------------
Die Herstellung von Walzasphaltdecken erfolgt nach den
technischen Vorschriften und Richtlinien für den Bau
bituminöser Fahrbahndecken in ihrer gültigen Fassung.
Durchfeuchtete und verschmutzte bit. Schichten werden
vor dem Einbau weiterer Schichten mit einer
Straßentrocknungsmaschine getrocknet und gesäubert.
Diese Leistung wird nicht gesondert vergütet, wenn die
Durchfeuchtung oder Verschmutzung durch ein
fahrlässiges Verhalten des AN verursacht wurde. Zur
Verbesserung der Affinität sollte dem Bindemittel ein
haftverbessernder Zusatz zugefügt werden. Die Arbeits-
und Längsfugen sind mit Infrarot-Strahlern vorzuwärmen.
Eignungsprüfungen: Der optimale Bindemittelgehalt ist
durch Eignungsprüfung nach dem Marshall-Verfahren
festzustellen. Die Marshall-Stabilität muß mindestens
300 kp betragen. Die Ergebnisse der Prüfungen müssen
rechtzeitig vor Einbaubeginn vorliegen, damit u. U.
weitere Untersuchungen durchgeführt werden
können. Beim Binder soll der Hohlraumgehalt am
Marshall-Körper 6 - 10 Raumprozent betragen.
(Beim Asphaltfeinbeton 2 - 3 Raumprozent ( Der
Zertrümmerungswert darf den Wert 14 bei Hartgesteinen
und 18 bei allen übrigen Gesteinen nicht überschreiten.

Baustellenordnung

Den Ausschreibungsunterlagen liegt eine
Baustellenordnung des AG bei, die vom AN anzuerkennen
ist.

Der Auftragnehmer und eventuell beauftragte
Nachunternehmer sind verpflichtet, dem Auftraggeber
bzw. einem entsprechenden Beauftragten alle
erforderlichen Angaben zu machen und  insbesondere
folgende
Unterlagen rechtzeitig vor Baubeginn vorzulegen:
-  Firmenauskunft Arbeitssicherheit" mit allgemeinen
Angaben
sowie Angaben zur Aufsicht
Mitgliedschafft Berufsgenossenschaft
Fachkraft Arbeitssicherheit
Ersthelfer
- Gefährdungsbeurteilung (gem.  5,6
Arbeitsschutzgesetz)
- Unterweisungsnachweise
- Bauzeitenplan
- Liste der Nachunternehmer

*Hinweis*
A)  ALLGEMEINE VORBEMERKUNGEN
=======================================================
==========

A1) ALLGEMEINES

Dem Leistungsverzeichnis liegen die "Zusätzliche
Vertragsbedingungen für die Ausführung von
Bauleistungen (Z-VOB/B)" der Covivio Immobilien GmbH
zugrunde.

Für sich auf dieses Leistungsverzeichnis beziehende
Beauftragungen gelten die Vertragsbedingungen in jedem
Einzelfall als vereinbart. Sofern zukünftig als Ersatz
für die aktuell gültigen Z-VOB/B mit dem Auftragnehmer
neue Z-VOB/B vereinbart werden, gelten für nach
Gültigkeitsbeginn die neuen Z-VOB/B beauftragte
Leistungen ausschließlich die neuen Z-VOB/B.

Für nach diesem Leistungsverzeichnis ausgeführte
Leistungen gelten, ergänzend zur den jeweiligen
Leistungsbeschreibungen der einzelnen Positionen, bei
evtl. Widersprüchen in nachfolgend genannter
Reihenfolge, folgende Bedingungen:

1. diese ""Allgemeine Vorbemerkungen"" (A),
2. die sich anschließenden ""Allgemeine technische
Vorbemerkungen"" (B),
3. die sich anschließenden ""Besondere technische
Vorbemerkungen"" (für dieses Gewerk) (C),
4. die ""Zusätzliche Vertragsbedingungen für die
Ausführung von Bauleistungen Z-VOB/B"",
5. Baustellenordnung der Covivio Immobilien GmbH in der
jeweils gültigen Fassung.

Mit erhalt der Bestellung erklärt der Auftragnehmer,
dass von ihm sämtliche gesetzlichen, behördlichen und
berufgenossenschaftlichen Auflagen erfüllt werden, die
zur Ausführung der Leistungen erforderlich sind.

Es dürfen nur solche Materialien verwendet werden, über
die der Auftragnehmer das uneingeschränkte
Eigentumsrecht besitzt und die vollkommen frei von
Rechten Dritter sind.

Für die Ausführung der Arbeiten ist Fachpersonal in
ausreichender Zahl einzusetzen.
Hierbei ist darauf zu achten, dass für die Ausführung
sämtlicher Arbeiten unsere Baustellenordnung in der
jeweils gültigen Fassung zu beachten ist, die dem
ausführenden Fachpersonal in geeigneter Form zur
Kenntnis zu geben ist.

Der Einsatz von Subunternehmern ist lediglich in
schriftlicher Absprache mit dem Auftraggeber erlaubt.

A2) KUNDENDIENST

Die Arbeiten werden z. T. in bewohnten Häusern
ausgeführt.

Der Auftraggeber erwartet vom Auftragnehmer tatkräftige
Unterstützung bei den Bemühungen, berechtigten
Mieterwünschen zu entsprechen. Dazu gehören
insbesondere folgende Verpflichtungen:

1)  Alle Handwerker/Mitarbeiter des Auftragnehmers
haben die Verpflichtung, Kunden insbesondere  Mietern
höflich und hilfsbereit zu begegnen. In Gesprächen mit
den Mietern ist das Bemühen von  Covivio Immobilien
GmbH um einen verbesserten Kundendienst
herauszustellen.

2)  Die Mieter sind rechtzeitig vor Durchführung der
Arbeiten zu verständigen, ggf. durch
  Aushang im Treppenhaus oder auch individuelle
Terminvereinbarung mit dem einzelnen Mieter.

3)  Möbel und sonstiges Mietereigentum, Bodenflächen
und angrenzende Bauteile etc. im Bereich
  der auszuführenden Arbeiten sind durch Folie, evtl.
Schaltafeln oder Ähnliches zu schützen.

A3) PREISE

Soweit und sobald Überschreitungen absehbar sind, ist
hierüber dem zuständigen Bauleiter ein schriftliches
Angebot einzureichen und eine gesonderte Vereinbarung
über die Einkaufsabteilung zu treffen.

In den Einheitspreisen sind sämtliche Kosten, wie
Lohn-, Material- und Nebenkosten enthalten,
insbesondere auch:

1)  Koordination / Terminabsprache(n) mit dem(den)
Mieter(n) / Kundenbetreuer(n) / Bauleiter(n)

2)  sämtliche Fahrt- und Transportkosten,

3)  sämtliche tariflichen Zulagen wie z. B. Schmutz-
und Staubzulagen, Zulagen für ekelerregende
  Arbeiten etc.,

4)  die Gestellung, Vorhaltung und spurlose
Entfernung aller erforderlichen Gerüste und
  Absperrungen (ggf. auch Warnschilder) bis zu einer
Höhe der Arbeitsbühne von 2 m; die
  Mitbenutzung der Gerüste ist allen mit
Reparaturarbeiten beschäftigten Firmen kostenlos zu
  gestatten,

5)  Befestigungsmittel aller Art; Hilfsstoffe wie
Nägel, Bindedraht und Kleinmaterial sowie alle
  Baustoffe, die zur kompletten Erstellung der
Leistung erforderlich sind,

6)  die Abdeckung von Einrichtungsgegenständen zum
Schutz vor Beschädigung und
  Verschmutzung,

7)  das, ggf. tägliche, Säubern der Arbeitsstelle,

8)  der Ausbau und Abtransport sowie die
ordnungsgemäße Entsorgung, einschließlich
  Kippgebühren, sämtlichen Bauschutts und aller alter,
schadhafter Teile. Teile, für die sich der
  Auftraggeber eine generelle oder einzelfallbezogene
Prüfung vorbehalten hat, sind bis zu diesem
  Zeitpunkt, längstens jedoch für die Dauer von 10
Wochen, vom AN vorzuhalten und dürfen erst
  danach entsorgt werden.

9)  Alle weiteren Nebenleistungen, die zur Erfüllung
der in den Leistungspositionen beschriebenen
  Hauptleistungen, unter Beachtung aller einschlägigen
Vorschriften, erforderlich sind, aber nicht
gesondert aufgeführt sind.

Erforderliche Leistungen, die in den nachfolgenden
Leistungspositionen nicht enthalten sind, sind als
Nachtrag dem zuständigen Bauleiter vor Ausführung zur
Genehmigung aufzugeben. Die Preise für derartige
Zusatzleistungen sind auf der Kalkulationsbasis des
Leistungsverzeichnisses zu kalkulieren. Diese
Positionen sind so ausreichend und umfassend zu
beschreiben, dass sowohl eine sachlich-fachliche als
auch eine kalkulatorische Nachprüfung durch den
Auftraggeber gewährleistet ist, hierzu gehört
insbesondere die Angabe der verfahrenen Stunden.

Die Einheitspreise sind Nettopreise. Sie gelten
zuzüglich der zum jeweiligen
Leistungserbringungszeitpunkt gültigen Mehrwertsteuer.

A4) ABRECHNUNG

Maßgebend für die Abrechnung ist das nach
Fertigstellung der Arbeiten durch den Auftragnehmer zu
nehmende Aufmaß, sowie die Bestätigung des zuständigen
Bauleiters, dass die Leistungen durchgeführt wurden.

Das testierte Aufmaß bzw. die Bestätigung ist vom
Auftragnehmer mit der Schlussrechnung einzureichen.

Der Auftraggeber ist berechtigt, jederzeit ein
gemeinsames Aufmaß zu verlangen.

A5) Nachhaltigkeit

Als eines der führenden Wohnungsunternehmen sehen wir
uns mit unseren Partnern in der Verantwortung im Thema
Nachhaltigkeit: Es ist unsere Pflicht,
Wirtschaftlichkeit, Umweltverträglichkeit und
Lebensqualität miteinander in Einklang zu bringen. Dazu
gehört selbstverständlich auch, das Klima zu schützen,
Ressourcen effizient zu nutzen und den Menschen ein
angenehmes Lebensumfeld zu gestalten. Dazu möchten wir
beitragen mit unserem Denken und Handeln, mit den
verwendeten Produkten und Lösungen.
Dabei geben wir innerhalb unseres
Leistungsverzeichnisses dementsprechend
umweltverträgliche Produkte als Standard vor und
verweisen auf die sachgemäße Handhabung und Entsorgung
im Rahmen der von uns beauftragten Arbeiten.

A6) SONSTIGES

Die in diesen Bedingungen festgelegten Pflichten hat
der Auftragnehmer jedem Dritten aufzuerlegen, dessen er
sich zur Erfüllung dieser Pflichten bedient.
Das Leistungsverzeichnis darf weder ganz noch teilweise
in irgendeiner Form Dritten entgeltlich oder
unentgeltlich zugänglich gemacht werden.

*Hinweis*
Bei der Erstellung der Angebote sind sämtliche Kosten,
insbesondere
unter Berücksichtigung der nachfolgend genannten
Bedingungen,
einzukalkulieren. Zusätzliche Forderungen aufgrund
unzureichender
Berücksichtigung der Gegebenheiten sind ausgeschlossen.
Es wird ausdrücklich darauf hingewiesen, dass die
Baustelle vor
Angebotsabgabe zu besichtigen ist. Eine
Vor-Ort-Besichtigung ist
erforderlich, um sich ein genaues Bild über die
Zugänglichkeit, die
Geländesituation sowie die technischen
Rahmenbedingungen zu
verschaffen.
Der hintere Bereich hinter den Wohnhäusern ist nur
bedingt zugänglich.
Der Einsatz von Baumaschinen oder großer Gerätschaften
ist hier nur
eingeschränkt möglich. Diese Gegebenheit ist bei der
Kalkulation der
Angebote sowie der Planung der Arbeiten vollständig zu
berücksichtigen.
Die oben genannten Hinweise sind fester Bestandteil der

Leistungsbeschreibung und der Angebotslegung.

### Titel 1 Holunderweg 1 / Alfredstr. 309+311

#### Untertitel 1.01 Baustelleneinrichtung

**1.01.01 Einrichten, Vorhalten und Räumen der Baustelleneinrichtung**
Baustelleneinrichtung
Baustelleneinrichtung
Einrichten, Vorhalten und Räumen der
Baustelleneinrichtung
für sämtliche in der Leistungsbeschreibung aufgeführten
Arbeiten.
Menge: 1,000 PSCH

**1.01.02 Bauzaun**
Bauzaun, Gitterelemente H= 2,00m
Bauzaun aus verzinkten Gitterelementen
auf Betonsockel liefern, aufbauen, vorhalten,
warten und abbauen.
Tore werden als Zulage vergütet.
Zaunhöhe: 2,00m
Abrechnung nach Zaunlänge in Meter für die Dauer der
Bauzeit
Menge: 100,000 m

**1.01.03 Baustellentoilette**
Baustellentoilette
Liefern, bereitstellen und vorhalten einer
Baustellentoilette,
einschließlich eingebautem Handwaschbecken,
Seifenspender und
integriertem Wassertank. inkl. wöchentlicher Reinigung,
sowie
Abtransport nach Beendigung der Bauzeit.
Menge: 10,000 StWo

**1.01.04 Baumschutz**
Schutz gegen mechanische Einwirkungen an Bäumen >100cm
Stammdurchmesser
Schutz gegen mechanische Schäden für Bäume
durch Brettermantel einschl. Polsterung gegen den Baum
herstellen und beseitigen.
Stammdurchmesser >100cm,
Mindestabstand vom Stamm 10cm,
Mindesthöhe 2,00m
Menge: 4,000 St

**1.01.05 Baggermatratzen/Überfahrplatten**
Baggermatratzen/Überfahrplatten aus Kunststoff
Baggermatratzen/Überfahrplatten aus Kunststoff als
Schutz gegen
mechanische Einwirkungen an Baustellenüberfahrten
herstellen. Platten
liefern, verlegen und nach Beendigung der Arbeit
zurückbauen.
Art: Überfahrplatten aus Kunststoff
EP gilt je m² für die Länge der Bauzeit
Menge: 10,000 qm

#### Untertitel 1.02 Bestandsbaumschutz

**1.02.01 Handschachtung in Wurzelnähe**
Handschachtung in Wurzelnähe
Handschachtung in Wurzelnähe
Zulage Handaushub; Baumwurzeln Zulage zu Bodenposition
für Handaushub im Bereich von Baumwurzeln, Aushubtiefe
bis 1,20 m, profilgrecht lösen. Arbeiten von Hand
ausführen im Bereich von Baumwurzeln.
Menge: 5,000 m3

#### Untertitel 1.03 Vorarbeiten

**1.03.01 Baustellenabfälle abräumen**
Baustellenabfälle und Unrat aufnehmen, laden, fördern
und entsorgen.
Die Entsorgung erfolgt nach rechtlicher Vorgabe,
entsprechend den
gültigen Abfallrichtlinien. Der Nachweis der
ordnungsgemäßen
Entsorgung ist mit der Schlussrechnung beizubringen.
Sämtliche Kosten
sind in den E.P. einzurechnen.
Ausführung nur nach ausdrücklicher Anweisung der
Bauleitung!
Menge: 7,000 m3

**1.03.02 Baugelände abräumen**
Baugelände abräumen, in zusammenhängender Fläche, von
Aufwuchs
einschl. Wurzelwerk von Steinen, Mauerresten, Zäunen,
Schutt und
Unrat.
Anfallendes Material laden, fördern, und entsorgen.
Die Entsorgung erfolgt nach rechtlicher Vorgabe,
entsprechend den
gültigen Abfallrichtlinien. Der Nachweis der
ordnungsgemäßen
Entsorgung ist mit der Schlussrechnung beizubringen.
Sämtliche Kosten
sind in den E.P. einzurechnen.
Menge: 900,000 m2

**1.03.03 Pflanzliche Bodendecke aufnehmen und abfahren**
Pflanzliche Bodendecke einschl. oberster Bodenschicht
abräumen, laden, fördern und entsorgen.
Schichtdicke bis 10cm.
Bewuchs: Wiese / Rasen mit krautigen Anteil.
Neigung der Flächen unter 1:10
Bodenmaterial F2 nach EBV
Menge: 800,000 m2

**1.03.04 Plattenbelag/Pflasterbelag aufnehmen**
Plattenbelag/Pflasterbelag in Wege- und Platzflächen,
verlegt in Sand- Kiessand-, oder Splittbettung,
Fugenfüllung aus Sand, aufnehmen, laden, fördern
und entsorgen.
Menge: 110,000 m2

**1.03.05 Unterbau aus RC Schotter bis 30cm LAGA < Z1.2**
Unterbau aus RC Schotter bis 30cm LAGA < Z1.2
Unterbau aus RC Schotter aufbrechen, aufnehmen, laden,
fördern und
entsorgen. Die Entsorgung erfolgt nach rechtlicher
Vorgabe,
entsprechend den gültigen Abfallrichtlinien. Sämtliche
Kosten sind in
den E.P. einzurechnen.
bis LAGA < Z1.2 (ab 01.08.2023 bis RC-2 gem. EBV)
RC Schotter bis Einbaustärke 30cm
Menge: 110,000 m2

**1.03.06 Borde aufbrechen (Beton)**
Borde in Wege- und Platzflächen
als Tiefbord in Beton versetzt,
aufnehmen, laden, fördern und entsorgen.
Menge: 70,000 m

**1.03.07 Mauerwerk abbrechen - bewehrt / inkl. Armierung**
Mauerwerk abbrechen - bewehrt / inkl. Armierung
Mauerwerk aus Ziegel und / oder Beton
abbrechen, laden, fördern und entsorgen.
Mauerwerk aus Ziegel und / oder Beton
bewehrt / inkl. Armierung.
Menge: 38,000 m3

**1.03.08 L-Steine aus bewehrtem Beton aufnehmen**
L-Steine aus bewehrtem Beton aufnehmen bis 105cm
Höhe bis 105cm (H 55/80/105cm)
L-Steine aus bewehrtem Beton, einschl. unbewehrtem
Fundament bis 20cm abbrechen, aufnehmen, laden,
fördern und entsorgen.
Höhe bis 105cm (H 55/80/105cm)
Menge: 8,000 m

**1.03.09 Absperrpoller aufnehmen (Beton)**
Absperrpoller aufnehmen (Beton)
Ausstattungsgegenstände mit Fundamenten
aufnehmen, laden, fördern und entsorgen.
Fundamente bis 40/40/60cm
Art der Gegenstände:
Absperrpoller aus Beton
Menge: 4,000 St

**1.03.10 Trennschnitt Eingangspodest 26 bis 35cm Stärke**
Trennschnitt Eingangspodest 26 bis 35cm Stärke
Herstellen von Trennschnitten in Eingangspodesten
26 bis 35 cm Stärke. Die Trennschnitt sind im
Nassschnittverfahren auszuführen. Bestehende Tür- und
Eingangsbereiche sind stoßfest
gegen Beschädigung zu schützen
Menge: 6,000 m

**1.03.11 Eingangspodest abrechen, Stärke bis 35cm, bewehrter Beton**
Eingangspodest aus Beton, einschl. bewehrten
Fundamenten,
in Handarbeit zurückbauen, laden, fördern und
entsorgen.
Bestehende Tür- und Eingangsbereiche sind stoßfest
gegen Beschädigung zu schützen.
Art der Gegenstände:
Eingangspodest bis 35cm Aufbauhöhe
Menge: 5,000 m2

#### Untertitel 1.04 Erdarbeiten

**1.04.01 Oberboden (BM 0) lösen, lagern bis 100m**
Oberboden (BM 0) lösen, lagern bis 100m
Vorhandenen Oberboden nach EBV lösen, laden, fördern
und geordnet
lagern. Förderweg bis 100m
Die Abrechnung erfolgt nach Aufmaß der Bodenmiete.
Menge: 50,000 m3

**1.04.02 Boden der Materialklasse BM-F2 lösen und zur Verwertung abfahren**
Boden der Materialklasse BM-F2 gem. EBV aufnehmen,
laden, fördern
und zur Verwertung abfahren Die Verwertung erfolgt nach
rechtlicher
Vorgabe, entsprechend den gültigen Abfallrichtlinien.
Der Nachweis der
ordnungsgemäßen Verwertung ist mit der Schlussrechnung
beizubringen. Sämtliche Kosten sind in den E.P.
einzurechnen
Menge: 70,000 m3

**1.04.03 Herstellen Grobplanum Vorbereitung Baugrund**
Herstellen eines Grobplanum zur Vorbereitung des
Baugrund im Aufund Abtrag zur geplanten OKG / OKFF.
Die Leistung beinhaltet den Höhentechnischen Angleich
innerhalb des
Baufeldes, um Unebenheiten zu beseitigen, jedoch nicht
die
erforderlichen Erdarbeiten für Wegebau oder weitere
befestigten
Flächen, sowie weiteren Bautechnischen Einrichtigen.
Zulässige Abweichung +/- 5cm.
Höhendifferenz bis max. 50cm
überschüssigeBodenmassen sind auf messbare Mieten
zwischenzulagern
Menge: 800,000 m2

#### Untertitel 1.05 Gehwegsflächen - Arbeiten im öffentlichen Bereich

**1.05.01 Plattenumlage**
Plattenbelag in Wege- und Platzflächen,
verlegt in Sand- Kiessand-, oder Splittbettung,
Fugenfüllung aus Sand, aufnehmen, seitlich lagern und
nach Regulierung der Tragschicht neu verlegen.
Platten anschließend ausrichten, einsanden,
einschlämmen
und standfest abklopfen.
Überschüssiges und unbrauchbares Material laden,
fördern und entsorgen.
Art: Betonsteinplatten
einschl. aller Pass- und Anschlussstücke
Menge: 100,000 m2

**1.05.02 Borde/KS 8/25/100cm, anthrazit**
Borde/KS 8/25/100cm, grau
Kantenstein aus Beton liefern, höhen- und fluchtgerecht
auf 15 cm Betonbettung, C 12/15, mit beidseitiger
Rückenstütze versetzen, einschließlich aller
Erd- und Nebenarbeiten.
Art: Kantenstein 8/25/100cm
anthrazit, mit Fase
Menge: 80,000 m

**1.05.03 Kantenstein ausrichten**
Vorhandene Randeinfassung aus Kantensteinen aus Beton
höhenund fluchtgerecht in Teilabschnitten ausrichten.
Dabei vorhandene Bettung und Rückenstütze aus Beton
lösen,
Kanten richten und anschließend mit Beton fixieren.
Reststoffe laden, fördern und entsorgen.
Menge: 10,000 m

**1.05.04 Natursteine Mosaik aufnehmen und neu verlegen**
Natursteine aus Mosaik 4/6 cm aufnehen, säubern,
Betonreste
entfernen und nach überarbeitung des Unterbaus neu
verlegen und verfugen.
Menge: 15,000 m2

**1.05.05 Plattenbelag aufnehmen**
Plattenbelag in Wege- und Platzflächen,
verlegt in Sand- Kiessand-, oder Splittbettung,
Fugenfüllung aus Sand, aufnehmen, laden, fördern
und entsorgen.
Menge: 10,000 m2

**1.05.06 Plattenbelag 40(60)/40/5cm, grau**
lattenbelag aus Betonstein liefern und auf 3-5cm
Sandbettung, verlegen.Platten anschließend ausrichten,
einsanden, einschlämmen und standfest anklopfen.
Art: Betonstein-Platte
40(60)/40/5cm
grau, mit Fase
Im Halbsteinverband sind die Anfangsplatten durch mit
60/40/5er Platten herzustellen.
einschl. aller Pass- und Anschlussstücke
Menge: 10,000 m2

#### Untertitel 1.06 Wege, Plätze, Einfassungen

**1.06.01 Borde/KS 8/25/100cm, anthrazit**
Kantenstein aus Beton liefern, höhen- und fluchtgerecht
auf 15 cm Betonbettung, C 12/15, mit beidseitiger
Rückenstütze versetzen, einschließlich aller
Erd- und Nebenarbeiten.
Art: Kantenstein 8/25/100cm
anthrazit, mit Fase
Menge: 130,000 m

**1.06.02 Untergrund verdichten zur Aufnahme einer Tragschicht**
Vorhandenen Untergrund zur Aufnahme von
Tragschicht planieren und nachverdichten.
Verdichtungsgrad DPr 100 %,
Menge: 150,000 m2

**1.06.03 Tragschicht Kalkstein 0-45mm, 30cm**
Tragschicht aus HKS (Hartkalkstein) 0/45 liefern,
lagenweise einbauen und verdichten.
Verdichtungsgrad DPr 103 %, Verformungsmodul EV2 mind.
>120 MN/m2
Stärke von bis zu 30cm.
Menge: 150,000 m2

**1.06.04 Betonsteinpflaster 20/10/8cm, anthrazit**
Flächenbelag aus Betonstein liefern und auf 3-5cm
Pflasterbettung
aus Sand-Splittgemisch, Körnung 0-5mm, verlegen.
Pflaster
anschließend ausrichten, einsanden, einschlämmen
und standfest abrütteln.
Art: Betonstein-Rechteckpflaster
20/10/8cm
anthrazit, mit Fase
Menge: 150,000 m2

**1.06.05 Schnittkante an Pflaster herstellen bis 10 cm**
Herstellen von Schnittkanten an Pflaster
Schnitte sind sauber, mittels Trennschneider zu
schneiden.
Schnitttiefe bis 10cm
Menge: 25,000 m

#### Untertitel 1.07 Ausstattungen

**1.07.01 Lichtschacht 1000x1000x400mm**
Lichtschachtkörper 1000x1000x400 mm aus weißen
recyclingfähigem glasfaserverstärktem Kunststoff,
für Fensterbreiten bis 1000 mm,
begehbar und befahrbar,
mit Entwässerungsöffnung
integrierte Befestigungsmöglichkeit für
Rostabhebesicherung.
Inkl. Streckmetall Rost verzinkt
Inkl. Anschluss an Sickerpackung.
Größe: 1000x1000x400 mm
Fabrikat: Lichtschacht, 400 mm Tiefe
Menge: 4,000 St

**1.07.02 LEGI-Zaun Eckausbildung herstellen, Eckverbinder liefern und montieren**
Kiessickerpackung herstellen
für Lichtschacht der Vorposition
Abmessung 100x100x100 (LxBxT)
Kies 0/32, mit Dränrohr DN100, L 1,00 m
einschl. aller Erdarbeiten
Menge: 2,000 St

**1.07.03 LEGI-Zaun auf Paßlänge schneiden als Zulage zur Grundposition**
Menge: 2,000 St

**1.07.04 Legi-Tor b/h=120/100 cm liefern und montieren**
verzinkt und
pulverbeschichtet - anthrazit
Tor bestehend aus:
- Torpfosten (60/40)VP fit R in 3 mm Wandstärke,
 mit Kopfplatte,
 inkl. Fundamente lt Herstellervorschrift aus Beton
C12/15
- Torflügel mit Aufsteckschloß K20/Anschlag und
Alu-Klinke,
Profilzylinder und 3 Schlüsseln
 Öffnungsrichtung /Anschlag lt. Angabe der Bauleitung
Fabrikat: LEGI Vario M 1-flügelig
 passend zu Zaunsystem der v.g. Position
Farbton: anthrazit - RAL 7016
Menge: 1,000 St

**1.07.05 Zaun Mietergärten**
LEGI-Zaun 100cm liefern und in Betonfundament setzen
LEGI-Zaun R fit R+K, Höhe 60cm, überlappende Gitter,
Typ R-S, 8+6mm, Rohrpfosten und Klemmrohr mit
zentraler Verschraubung, Abdeckkappe 60/40 fit,
feuerverzinkt und pulverbeschichtet RAL 7016,
anthrazit, liefern und in Betonfundament setzen,
einschließlich der erforderlichen Erdarbeiten,
überschüsiger Aushub entfernen
Menge: 90,000 m

**1.07.06 LEGI-Zaun Zusatz/Endpfosten liefern und in Betonfundament setzen**
LEGI-Zaun Zusatz-/Endpfosten für LEGI-Zaun R-fit R+K,
Höhe 100 cm, feuerverzinkt und pulverbeschichtet RAL
7016 anthrazit, liefern und in Betonfundament setzen,
einschließlich der erforderlichen Erdarbeiten,
überschüssigen Aushub entfernen
Menge: 5,000 St

**1.07.07 LEGI-Zaun Eckausbildung herstellen, Eckverbinder liefern und montieren**
Menge: 5,000 St

**1.07.08 LEGI-Zaun auf Paßlänge schneiden als Zulage zur Grundposition**
Menge: 8,000 St

**1.07.09 Legi-Tor b/h=120/100 cm liefern und montieren**
verzinkt und
pulverbeschichtet - anthrazit
Tor bestehend aus:
- Torpfosten (60/40)VP fit R in 3 mm Wandstärke,
 mit Kopfplatte,
 inkl. Fundamente lt Herstellervorschrift aus Beton
C12/15
- Torflügel mit Aufsteckschloß K20/Anschlag und
Alu-Klinke,
Profilzylinder und 3 Schlüsseln
 Öffnungsrichtung /Anschlag lt. Angabe der Bauleitung
Fabrikat: LEGI Vario M 1-flügelig
 passend zu Zaunsystem der v.g. Position
Farbton: anthrazit - RAL 7016
Menge: 4,000 St

**1.07.10 Kiessickerpackung 100/100/100 cm, 0/32**
Kiessickerpackung herstellen
für Lichtschacht der Vorposition
Abmessung 100x100x100 (LxBxT)
Kies 0/32, mit Dränrohr DN100, L 1,00 m
einschl. aller Erdarbeiten
Menge: 4,000 St

**1.07.11 Zaun am Gehweg**
Anlehnbügel UTAH Breite 850 mm
Anlehnbügel UTAH Breite 850 mm, pulverbeschichtet, zum
Einbeton.
Artikel 244.496
Anlehnbügel UTAH
Breite 850 mm, pulverbeschichtet, zum Einbeton.
Anlehnbügel aus Flachstahl (80 x 10 mm). Quersteg 560
mm über Flur.
Nutzung : doppelseitig
Befestigungsart : zum Einbetonieren
Material : Stahl
Oberfläche : feuerverzinkt und pulverbeschichtet RAL
7016
B x T x H : 850 x 80 x 1100 mm
empfohlene Einbautiefe : 250 mm
Höhe über Flur : 850 mm
Rohr-O/ Profilmaße : 80 x 10 mm
Gewicht : 25 kg
Anlieferung : montiert
Quersteg : mit
Lieferbezug:
Ziegler Metallbearbeitung GmbH
inkl. Bodenarbeiten und Einbau in Betonfundament
Menge: 8,000 St

**1.07.12 LEGI-Zaun 60cm liefern und in Betonfundament setzen**
LEGI-Zaun R fit R+K, Höhe 60cm, überlappende Gitter,
Typ R-S, 8+6mm, Rohrpfosten und Klemmrohr mit
zentraler Verschraubung, Abdeckkappe 60/40 fit,
feuerverzinkt und pulverbeschichtet RAL 7016,
anthrazit, liefern und in Betonfundament setzen,
einschließlich der erforderlichen Erdarbeiten,
überschüsiger Aushub entfernen
Menge: 80,000 m

**1.07.13 LEGI-Zaun Zusatz/Endpfosten liefern und in Betonfundament setzen**
LEGI-Zaun Zusatz/Endpfosten liefern und in
Betonfundament setzen
LEGI-Zaun Zusatz-/Endpfosten für LEGI-Zaun R-fit R+K,
Höhe 60 cm, feuerverzinkt und pulverbeschichtet RAL
7016 anthrazit, liefern und in Betonfundament
setzen,einschließlich der erforderlichen Erdarbeiten,
überschüssigen Aushub entfernen
Menge: 4,000 St

**1.07.14 LEGI-Zaun Eckausbildung herstellen, Eckverbinder liefern und montieren**
Menge: 4,000 St

**1.07.15 LEGI-Zaun auf Paßlänge schneiden als Zulage zur Grundposition**
Menge: 4,000 St

**1.07.16 Zaun als Absturzsicherung**
LEGI-Zaun 100cm liefern und in Betonfundament setzen
LEGI-Zaun R fit R+K, Höhe 60cm, überlappende Gitter,
Typ R-S, 8+6mm, Rohrpfosten und Klemmrohr mit
zentraler Verschraubung, Abdeckkappe 60/40 fit,
feuerverzinkt und pulverbeschichtet RAL 7016,
anthrazit, liefern und in Betonfundament setzen,
einschließlich der erforderlichen Erdarbeiten,
überschüsiger Aushub entfernen
Menge: 20,000 m

**1.07.17 LEGI-Zaun Zusatz/Endpfosten liefern und in Betonfundament setzen**
LEGI-Zaun Zusatz-/Endpfosten für LEGI-Zaun R-fit R+K,
Höhe 100 cm, feuerverzinkt und pulverbeschichtet RAL
7016 anthrazit, liefern und in Betonfundament setzen,
einschließlich der erforderlichen Erdarbeiten,
überschüssigen Aushub entfernen
Menge: 2,000 St

**1.07.18 LEGI-Zaun 180cm liefern und in Betonfundament setzen**
LEGI-Zaun R fit R+K, Höhe 180cm, überlappende Gitter,
Typ R-S, 8+6mm, Rohrpfosten und Klemmrohr mit
zentraler Verschraubung, Abdeckkappe 60/40 fit,
feuerverzinkt und pulverbeschichtet RAL 7016,
anthrazit, liefern und in Betonfundament setzen,
einschließlich der erforderlichen Erdarbeiten,
überschüsiger Aushub entfernen
Menge: 15,000 m

**1.07.19 Sichtschutzstreifen liefern und einflechten**
Sichtschutzstreifen aus PVC 20 cm hoch liefern und in
Zaun 180cm hoch einflechten.
Farbton: anthrazit
Menge: 135,000 m

#### Untertitel 1.08 Baukonstruktion Mauern, Wände

**1.08.01 Ruhrsandsteinquarder 60/40/40cm**
Liefern und versetzen von Sandsteinquardern nach
beschriebener Art:
Ruhrsandstein-Quarder
grob auf Maß gestoßen
fertigungsbedingte Bohrspuren möglich
Maßtoleranz 10-15cm
Farbe: beige-grau-bunt
Kantenlänge: ca. 60cm
Breite: ca. 40cm
Höhe: ca. 40cm
Menge: 16,000 St

**1.08.02 L-Steine 80cm BL 49cm**
L-Steine aus Beton liefern, höhen- und fluchtgerecht
auf 20cm Betonbettung, C 12/15 versetzen,
einschließlich
aller Erd- und Nebenarbeiten. Fugen durch
selbstklebende
Bitumenschweißbahn verschließen. einschl. aller Pass-
und Eckelemente.
Art: L-Stein H 80cm BL 49cm, B 12cm FL 50cm
einseitig Sichtbeton
LF 3
Menge: 5,000 m

**1.08.03 L-Stein 105cm BL 49cm**
L-Stein aus Beton liefern, höhen- und fluchtgerecht auf
20cm Betonbettung, C 12/15 versetzen, einschließlich
aller Erd- und Nebenarbeiten. Fugen durch
selbstklebende
Bitumenschweißbahn verschließen.
einschl. aller Pass- und Eckelemente.
Art: L-Stein H 105cm BL 49cm B 12cm FL 60cm
einseitig Sichtbeton
LF 3
Menge: 14,000 m

**1.08.04 L-Stein Sonderformteile Ecke Höhe 1,05m**
L-Stein Sonderformteile Ecke Höhe 1,05m
L-Stein Sonderformteile Ecke Höhe 1,05m
L-Stein Aussenecke 90° aus Beton liefern, höhen- und
fluchtgerecht auf
20cm Betonbettung, C 12/15 versetzen, einschließlich
aller Erd- und Nebenarbeiten. Fugen durch
selbstklebende
Bitumenschweißbahn verschließen.
Art: L-Stein Aussenecke 90°, einteilig, BL 49/49cm WS:
12cm; einseitig Sichtbeton,
LF 3
Menge: 1,000 St

**1.08.05 L-Stein 130cm BL 49cm**
L-Stein aus Beton liefern, höhen- und fluchtgerecht auf
20cm Betonbettung, C 12/15 versetzen, einschließlich
aller Erd- und Nebenarbeiten. Fugen durch
selbstklebende
Bitumenschweißbahn verschließen.
einschl. aller Pass- und Eckelemente.
Art: L-Stein H 130cm BL 49cm B 12cm FL 70cm
einseitig Sichtbeton
LF 3
Menge: 1,500 m

**1.08.06 L-Stein 155cm BL 49cm**
L-Stein aus Beton liefern, höhen- und fluchtgerecht auf
20cm Betonbettung, C 12/15 versetzen, einschließlich
aller Erd- und Nebenarbeiten. Fugen durch
selbstklebende
Bitumenschweißbahn verschließen.
einschl. aller Pass- und Eckelemente.
Art: L-Stein H 155cm BL 49cm B 12cm FL 85cm
einseitig Sichtbeton
LF 3
Menge: 1,500 m

**1.08.07 L-Stein 180cm BL 49cm**
L-Stein aus Beton liefern, höhen- und fluchtgerecht auf
20cm Betonbettung, C 12/15 versetzen, einschließlich
aller Erd- und Nebenarbeiten. Fugen durch
selbstklebende
Bitumenschweißbahn verschließen.
einschl. aller Pass- und Eckelemente.
Art: L-Stein H 180cm BL 49cm B 12cm FL 100cm
einseitig Sichtbeton
LF 3
Menge: 1,500 m

**1.08.08 L-Stein 205cm BL 49cm**
L-Stein aus Beton liefern, höhen- und fluchtgerecht auf
20cm Betonbettung, C 12/15 versetzen, einschließlich
aller Erd- und Nebenarbeiten. Fugen durch
selbstklebende
Bitumenschweißbahn verschließen.
einschl. aller Pass- und Eckelemente.
Art: L-Stein H 205cm BL 49cm B 12cm FL 110cm
einseitig Sichtbeton
LF 3
Menge: 1,500 m

#### Untertitel 1.09 Baukonstruktion Rampen, Treppen

**1.09.01 Blockstufe aus Beton 15/35(40)/100cm**
Blockstufe aus Beton 15/35(40)/100cm
Blockstufe aus Beton liefern, höhen- und fluchtgerecht
auf 20cm Betonbettung, C 12/15, versetzen,
einschließlich
aller Erd- und Nebenarbeiten.
Art: Blockstufe aus Beton, maschinengefertigt
grau, mit Fase
15/35(40)/100cm
Rutschhemmung: R13
Abrechnung je lfdm.
Menge: 12,000 lfm

#### Untertitel 1.10 Entwässerungskanalarbeiten

**1.10.01 Zulage Handschachtung**
Zulage zu vorbeschriebenem Grabenaushub
für das Ausheben von Hand.
Der Aushub erfolgt im Aufwand und Nachweis.
Die Entsorgung erfolgt in sep. Position.
Menge: 5,000 m3

**1.10.02 Anschluß Standrohr der Dachentwässerung an vorhandene Leitung**
Anschluß an vorhandene Entwässerungsleitung
aus PVC KG / PVC KG 2000 Rohren DN 110 und DN 160
herstellen, einschl. aller erforderlichen Bögen und
Abzweige
Menge: 10,000 St

#### Untertitel 1.11 Ausstattungen

**1.11.01 Müllbox SILENT 243 - 3er Box 240l**
Liefern und Montage einer Müllbox nach beschriebener
Art. Die Montage erfolgt einschließlich aller Neben-
und
Montagearbeiten, nach Vorgabe des Herstellers.
Einfassungen und befestigte Fläche erfolgen in sep.
Position.
Hersteller: Paul Wolff GmbH
Art: Multibox
SILENT 243 - 3er Box 240l
Breite: 2030mm
Tiefe: 840mm
Höhe: 1250mm
inkl. Doppelkastenschloss mit Dreikant und Vorrichtung
für Profilzylinder
Korpus: Beton Perlgrau
Tür & Rahmen: anthrazit RAL 7016
oder gleichwertig
Menge: 2,000 St

**1.11.02 Müllbox SILENT 1100 - Box 1100l**
Liefern und Montage einer Müllbox nach beschriebener
Art. Die Montage erfolgt einschließlich aller Neben-
und
Montagearbeiten, nach Vorgabe des
Herstellers.Einfassungen und befestigte Fläche erfolgen
in sep. Position.
Hersteller: Paul Wolff GmbH
Art: Multibox
SILENT 1100 - Box 1100l
Breite: 1660mm
Tiefe: 1320mm
Höhe: 1660mm
inkl. zentrale Schließung mit Vorrichtung für
Profilzylinder
Korpus: Beton Perlgrau
Tür & Rahmen & Einwurfdeckel: anthrazit RAL 7016
oder gleichwertig
Menge: 3,000 St

**1.11.03 Zulage für Kennzeichnung Behälter**
(Verpackung, Papier, Restmüll, Biomüll)
Liefern und Montage einer Kennzeichnung der
Müllbehälter nach beschriebener Art, als Zulage zur
Müllbox.
Die Montage erfolgt einschließlich aller Nebenarbeiten.
Hersteller: Paul Wolff GmbH
Art: Beschriftung nach Vorgabe des AG
für SILENT- MÜLLBOXEN aus vorbeschriebenen Positionen.
Kennzeichnung:
(Verpackung, Papier, Restmüll, Biomüll)
Menge: 9,000 St

**1.11.04 Zulage Koordinierung und Vorhaltung von Personal**
zum Abruf und zur Montage von Müll- und
Rollatorenboxen. In d
ie Position sind sämtliche Leistungen, die zur vollstän
digen Koordinierung zur Aufstellung der Boxen erforderl
ich sind, einzurechnen. Die Abrechnung erfolgt pro
Bauvorhaben.
(Baustellenanlieferung und
Rangierarbeiten innerhalb 1 Tages.)
Zulage Koordinierung und Vorhaltung von Personal zum
Abruf und zur Montage von Müll- und Rollatorenboxen.
In die Position sind sämtliche Leistungen, die zur
vollständigen Koordinierung zur Aufstellung der Boxen
erforderlich sind, einzurechnen. Die Abrechnung
erfolgt pro Bauvorhaben.
(Baustellenanlieferung und Rangierarbeiten innerhalb 1
Tages.)
Menge: 1,000 St

#### Untertitel 1.12 Vegetationstechnische Arbeiten

**1.12.01 Planum Rasenflächen**
Herstellen eines profilgerechten Planum für
Rasenflächen,
inkl. Herstellen aller Anschlüsse an Wegen und
Einfassungen. Steine, Wurzeln und schwer verrottbare
Pflanzenteile >5cm sind aufzulesen und zu entsorgen.
Zulässige Abweichung:
+/- 3cm bei Zier- und Gebrauchsrasen.
Menge: 800,000 m2

**1.12.02 Startdünger Rasenflächen**
Liefern und ausbringen von Rasendünger
als Startdüngung.
Hersteller: Hauert
Progress
Kickoff
24/5/5/1,2
25-30g/m²
oder gleichwertig
Menge: 800,000 m2

**1.12.03 Vegetationsflächen lockern fräsen**
Vegetationsfläche, durch fräsen lockern.
Steine, Wurzeln und schwer verrottbare Pflanzenteile
>5cm sind aufzulesen und zu entsorgen.
Tiefe bis 15cm.
Menge: 800,000 m2

**1.12.04 Rasenansaat RSM 2.3 - 25 g/m²**
Fachgerechte Ansaat von Rasen aus Rasensaatgutmischung.
Saatgut anschließend einarbeiten und andrücken.
Rasensaatgutmischung Spiel- und Gebrauchsrasen
RSM 2.3 - 25 g/m²
Menge: 700,000 m2

**1.12.05 Fachgerechte Ansaat von Saatgutmischung - Blumenwiese**
Blumenwiese Rieger-Hofmann 02
3 g/m², 30 kg/ha (Blumen 50%/ Gräser 50%)
inkl. Füllstoff Maisschrot geschrotet und
gentechnikfrei
zum Hochmischen auf 10g/m² inkl. Beimengung der
Schnellbegrünungskomponente: 2 g/m², 20 kg/ha
in fertiger Mischung liefern und mit geeignetem Gerät /

Rasensaatmaschine einsäen.
Ansaatzeitpunkt: Februar bis Mai und August bis Oktober
Lieferant:
Rieger-Hofmann GmbH
In den Wildblumen 7-13
74572 Blaufelden-Raboldshausen
Telefon: 0049 (0)7952 92 18 89-0
Telefax: 0049 (0)7952 92 18 89-99
Menge: 100,000 m2

**1.12.06 Holzpfosten Markierung Mähgrenzen**
Liefern und einschlagen von Holzpfosten zur Markierung
von
Mähgrenzen zwischen Rasen- und Blumenwiesen. Art:
Holzpfosten 90*
90 bis 1000 mm Länge sichtbare Höhe 50-60 cm über Flur
Verbindung der Pfosten mittels Kokosstrick
Menge: 12,000 St

#### Untertitel 1.13 Pflanzung

*Hinweis*
Die nachfolgend aufgeführten Pflanzen sind inklusive
Lieferung und der
fachgerechten Pflanzung anzubieten.
Dabei gelten folgende Anforderungen:
Die Pflanzung der Bäume erfolgt inklusive eines
Dreibock zur
Verankerung und sind mittels Baumgurt anzubinden.
Alternativ Unterflurverankerung.
Zur Optimierung der Standortbedingungen und Förderung
des
Anwuchses gehören Bodenverbesserungsstoffe wie z. B.
Perligran,
Agrosil und Anwachsdünger zum Leistungsumfang der
Pflanzung.
Diese Stoffe sind in die jeweilige Position
einzukalkulieren.
Spezielle Bodensubstrate oder Baumsubstrate werden
separat vergütet
und sind nicht Bestandteil der nachfolgenden
Positionen.

**1.13.01 Baum pflanzen**
Prunus serrulata 'Amanogawa'
Solitär 4xv mDb 350-400
Menge: 2,000 St

**1.13.02 Solitärgehölze (Blütensträucher in Sorten unserer Wahl)**
Solitärgehölz
Sol 3xv mB
Menge: 20,000 St

**1.13.03 Spiraea japonica**
TB, 30-40cm
Menge: 150,000 St

**1.13.04 Pflanzfläche mulchen**
Menge: 50,000 m2

#### Untertitel 1.14 Fertigstellungspflege

**1.14.01 Gebrauchsrasen mähen**
Zier-/ Gebrauchsrasen mähen,
Mähen von Rasenflächen gem. DIN 18917, im Zuge der
Fertigstellungspflege, inkl. Aufsammeln und Entsorgen
von
Unrat.
Schnitthöhe: zwischen 6-10cm auf
Schnitttiefe: >4cm
Zahl der Arbeitsgänge: 6 Stück
EP gilt für 6 Arbeitsgänge bis zur Abnahme.
Menge: 700,000 m2

**1.14.02 Saatflächen mit Balkenmäher mähen - Blumenwiese**
Saatflächen mit Balkenmäher mähen, in zwei bis drei
Arbeitsgängen im
ersten Jahr nach der Ansaat, diesen auf 5 bis 7 cm
Schnitthöhe
einstellen.
Mähzeitpunkte:
Mitte Mai bis Anfang Juni; September
1. Schnitt: ca. 8 bis 10 Wochen nach der Ansaat
(Schröpfschnitt)
2. Schnitt: zum Ende der Vegetationsperiode oder
früher, je nach
Unkrautaufwuchs
3. Schnitt: nach Bedarf bei hohem Aufkommen
unerwünschter
Beikräuter
incl. Abfuhr des Schnittgutes
incl. Auflockerung und Nachsaat von Fehlstellen
incl. maschineller Laubaufnahme
Einheitspreis für 3 Arbeitsgänge und m²
Menge: 100,000 m2

**1.14.03 Wässern der Rasenflächen 8-10l**
Wässern der Rasenfläche, gem. DIN 18917, im Zuge der
Fertigstellungspflege, inkl. liefern von Wasser. Die
Anzahl
der Durchgänge ist abhängig von den natürlichen
Niederschlägen.
Wassermenge: 8-10 l/m²
Zahl der Arbeitsgänge: 1 Arbeitsgang
EP gilt für 10 Arbeitsgänge
Die Anzahl der Durchg
Menge: 800,000 m2

**1.14.04 Gebrauchsrasen düngen NPK-Dünger**
Menge: 800,000 m2

**1.14.05 Lockern der Pflanzflächen und Baumscheiben**
Pflanzfläche, in Handarbeit, durch kreilen lockern.
Steine, Wurzeln und schwer verrottbare Pflanzenteile >5
cm
sind aufzulesen und zu entsorgen.
Tiefe bis 5cm.
Zahl der Arbeitsgänge: 6 Arbeitsgang
EP gilt für 1 Arbeitsgang
Menge: 50,000 m2

**1.14.06 Düngung der Pflanzflächen NPK Dünger**
Liefern und ausbringen von NPK-Dünger, als
Startdüngung.
Hersteller: Hauert
Tardit 3m
17/9/11(2/11)
60g/m²
oder gleichwertig
Zahl der Arbeitsgänge: 1 Arbeitsgang
EP gilt für 1 Arbeitsgang
Menge: 50,000 m2

**1.14.07 Wässern der Pflanzflächen 20-25 l**
Wässern der Pflanzfläche, gem. DIN 18917, im Zuge der
Fertigstellungspflege, inkl. liefern von Wasser. Die
Anzahl
der Durchgänge ist abhängig von den natürlichen
Niederschlägen.
Wassermenge: 20-25 l/m²
Zahl der Arbeitsgänge: 1 Arbeitsgang
EP gilt für 10 Arbeitsgang
Die Anzahl der Durchgänge bis zur Abnahme ist
witterungsabhängig!
Menge: 50,000 m2

**1.14.08 Wässern Bäume und Großgehölze 100-120 l/Gehölz**
Wässern von Bäumen und Großgehölzen, gem. DIN 18917, im
Zuge der Fertigstellungspflege, inkl. liefern von
Wasser. Die Anzahl der
Durchgänge ist abhängig von den natürlichen
Niederschlägen.
Wassermenge: 100-120 l/m²
Zahl der Arbeitsgänge: 1 Arbeitsgang
EP gilt für 10 Arbeitsgang
Die Anzahl der Durchgänge bis zur Abnahme ist witterung
sabhängig!
Menge: 2,000 St

#### Untertitel 1.15 Stundenlohnarbeiten

**1.15.01 Stundenlohn Facharbeiter**
Für evtl. erforderliche Arbeiten, die nicht im Leistung
sverzeichnis erfaßt sind und gegen Nachweis zur
Ausführung kommen, werden wie folgt berechnet:
Sämtliche Aufwendungen für die jeweilige Arbeitskraft,
wie der
tatsächliche Lohn mit den Zuschlägen für Gemeinkosten
(Sozialkassenbeiträge, Winterbauumlage u.dgl.).
Lohn- und Gehaltsnebenkosten sowie Überstundenzuschläge
sind einzurechnen. Gesondert verrechnet werden
tarifliche
Festlegungen wie Nacht-, Sonntags- und
Feiertagsarbeiten
Menge: 10,000 h

**1.15.02 Radlader bis 63 KW (vgl. CAT 908)**
Für evtl. erforderliche Arbeiten, die nicht im
Leistungsverzeichnis erfaßt sind und gegen Nachweis zur
Ausführung kommen, werden wie folgt berechnet:
Stundensatz für das Gerät, einschl. der Vorhaltekosten
(Abschreibung und Verzinsung), der Betriebskosten
(Betriebs- u. Wartungsstoffe, Reparaturkosten), der
Lohnkosten für das Bedienungspersonal.
Menge: 5,000 h

**1.15.03 Bagger bis 17,9 KW (vgl. CAT 301-7D - 1,9to)**
Menge: 5,000 h

USt %: 19,00
